# Aidlingen, Dachsanierung Buchhaldenhalle
Angebotsaufforderung (GAEB DA XML 3.0, DA83)
Projekt: 24-322
Währung: EUR
Erstellt mit: GXML Toolbox V3.3 R20210630, iTWO_64 V10.0.690, 29.04.2026

## Deckblatt
LEISTUNGSVERZEICHNIS

........................................................................
Firmenstempel und / oder Adresse

Baumaßnahme:  Aidlingen, Dachsanierung Buchhaldenhalle

Angebot für  Gerüstbauarbeiten

Auftraggeber:  Gemeinde Aidlingen

Ausführung:  Im Zeitraum der Sommerferien von Baden Württemberg

  Aufbau Gerüst für Abbrucharbeiten: 30.07.2026 -01.08.26
  Umbau Gerüst für Abdichtungsarbeiten: 14.08.-15.08.2026
  Abbau Gerüst komplett: 11.09.-12.09.2026

## Situation
Situation

1.  Bauliche Maßnahmen

Im Auftrag der Gemeinde Aidlingen plant Kuhn Decker Architekten und Ingenieure eine Dachsanie-rungsmassnahme der Buchhaldenhalle + Nebengebäude.

Von der Maßnahme betroffen sind:
- 4  Dächer des Sporthallenkomplexes (Sporthalle, angeschlossener Gerätebereich, Umkleiden und
  Foyer)
- 1 Dach des Nebengebäudes für die Kernzeitbetreuung
- 3 Wetterschutzdächer im Außenbereich des Schulhofes

Alle Dächer werden bis auf die Tragschale/Rohdecke komplett saniert. Dabei werden sämtliche Dachlagen (Abdichtungen, Dämmung, Kies) und sämtliche Dachaufbauten (Photovoltaik, Lichtbänder/RWA) zurückgebaut und entsorgt.

Im Anschluss werden alle Dächer wieder neu gedämmt und abgedichtet. Die Lichtbänder auf der Sporthalle werden erneuert inkl. RWA, ebenso die Lichtkuppeln auf dem Dach der Umkleiden. Zusätzlich wird auf der Sporthalle bauseitig eine neue Photovoltaikanlage installiert.

Für Wartungszwecke erhalten alle Dächer am Dachrand installierte Geländer als Absturzsicherung.

Dachübersichten:
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
2.  Ausführungsfristen
Ausführung:

Beginn 30.07.2026
Ende  11.09.2026

3.  Dem Leistungsverzeichnis beigelegte Pläne / Unterlagen (Vorabzüge)

Folgende Planunterlagen werden zur Verfügung gestellt:

A01_Dachübersicht_Abbruch_Dachrandverkleidung
A02_Dachaufsicht
D01_Dacheinlauf bei Trapezblechdecke
D05_Ansicht und Detail Steigleiter
Bestandspläne

Diese Planunterlagen sind Grundlage für die jeweils nachfolgenden LV-Positionen..

## wBWB Weitere Bewerbungsbedingungen
Weitere Bewerbungsbedingungen (wBwB)

Allgemein

Datenaustausch

(1) Bei Angebotsaufforderung erhält der Bieter eine Datei der Datenart 83 (DA83-Datei) nach GAEB (Gemeinsamer Ausschuss für Elektronik im Bauwesen).

(2) Aus dieser erstellt er eine DA84-Datei mit den Angebotspreisen, die er  zusammen mit dem  Angebot abgibt.

Angebot

(1) Der Bieter hat sich vor Angebotsabgabe über die örtlichen Verhältnisse zu informieren und gegebenenfalls alle Auskünfte, die für seine Kalkulation notwendig sind und nicht aus den Ausschreibungsunerlagen hervorgehen schriftlich bei Kuhn Decker zu erfragen.

(2) Die Besichtigung der Baustelle/der örtlichen Verhältnisse ist mit der Fachabteilung des AG zu vereinbaren.

(3) Ansprechpartner vom Bauvorhaben bzgl. Besichtigungstermin vor Ort:

Herr Tobias Riehm,
Telefon: 07034 / 125-413
Mail: t.riehm@aidlingen.de

(4) Der Bieter bestätigt mit Abgabe des Angebotes, dass er sich über die örtlichen Verhältnisse der Baustelle
sowie Art und Umfang der zu leistenden Arbeit Klarheit verschafft hat.

(5) Eingehende Angebote ohne vorherige Ortsbesichtung werden nicht berücksichtigt.

## Vertragsbedingungen
Vertragsbedingungen

Auftragsbestandteile sind nachfolgende Punkte:

1. Das Aufmaß erfolgt durch den Auftragnehmer vor Ort. Die Örtlichkeiten wurden durch den Auftragnehmer (AN) eingehend besichtigt.
2. Veränderungen, Erweiterungen und/oder Zusatzarbeiten sind mit dem AG abzustimmen und schriftlich freizugeben.
3. Zusatzarbeiten müssen gesondert rapportiert und unterschrieben werden.
4. Der AN ist zur Weitervergabe einzelner, von ihm übernommener Leistungen an Subunternehmer nur nach Abstimmung mit dem AG berechtigt.
5. Der vorstehende Auftrag wird erteilt unter der Bedingung, dass die Ausführung den Unfallverhütungs- und Arbeitsschutzvorschriften sowie den allgemein anerkannten sicherheitstechnischen und arbeitsmedizinischen Regeln entspricht. Diese Verpflichtung ist Teil des Vertrages. Wird diese Regelung nicht beachtet, gilt der Auftrag als nicht ordnungsgemäß erfüllt. Schadensersatzansprüche wegen sich daraus ergebender Folgen bleiben vorbehalten.
6. Der AN verpflichtet sich, die Unfallverhütungsvorschriften insbesondere die Vorschriften zur Sicherung des Baubetriebs und Verhütung von Unfällen (Unfallverhütungsvorschriften der Berufsgenossenschaften) einzuhalten. Für die dazu erforderlichen Maßnahmen ist er allein und voll verantwortlich. Er hat die von ihm zu treffenden Sicherheitsmaßnahmen ständig zu überprüfen und in vorschriftsmäßigem Zustand zu halten, auch wenn sie von Dritten beschädigt oder entfernt wurden. Er darf vorhandene Sicherheitsmaßnahmen anderer nicht beschädigen oder entfernen. Ist dies nicht zu vermeiden, müssen sie unverzüglich wieder ordnungsgemäß instand gesetzt werden. In der Zwischenzeit sind in geeigneter Form andere Maßnahmen zur Unfallverhütung zu ergreifen.
7. Der AN verpflichtet sich, vor Aufnahme der Arbeiten eine objektbezogene Gefährdungsbeurteilung gemäß ArbSchG §§ 4,5,6 durchzuführen.
8. Es gilt die aktuell gültige VOB in allen Teilen für die Mängelhaftung, Schadenersatzpflicht, Verjährung und Kündigungsrecht.
1. Die Arbeiten werden vor Ort mit der Gemeinde Aidlingen abgestimmt.
Als Ansprechpartner steht hierfür zur Verfügung:
Herr Tobias Riehm,
Telefon: 07034 / 125-413
Mail: t.riehm@aidlingen.de

W ir bitten Sie, den Auftrag sowie die Annahme der o.g. Auftragsbestandteile schriftlich zu bestätigen.

## ZTV Zusätzliche technische Vertragsbedingungen - Allgemein
Zusätzliche technische Vertragsbedingungen - ALLGEMEIN

1. Grundlagen

Grundlagen der Leistungsbeschreibung sind die anerkannten Regeln der Technik sowie die zu Vertragsabschluss gültigen DIN-Normen, EN-Normen, EC-Normen, ISO-Normen, VDI, VOB sowie der gesetzlichen und behördlichen Vorschriften.

Bei der Herstellung des Bauwerks sind alle Normen, Auflagen, Anordnungen und Vorschriften der Behörden, der Berufsgenossenschaft, des Verbandes der Sachversicherer sowie der Versorgungswerke und der Technischen Überwachungsvereine zu beachten und  zu erfüllen.
Die zu verwendenden Baustoffe und die Ausstattung des Bauwerks ergeben sich aus den genannten Unterlagen und den zum Zeitpunkt der Ausführung wirksamen Normen, DIN- und EN- Vorschriften, Arbeitsstättenrichtlinien sowie der VOB,  neueste Fassung. Bei Differenzen zwischen diesen Vorgaben gelten jeweils die weitergehenden Anforderungen.

2. Termine / Arbeitszeiten

Der AN ist verpflichtet, jede Behinderung und Unterbrechung unter Angabe von Gründen schriftlich anzuzeigen, durch welche die Einhaltung der vereinbarten Fertigstellungsfristen gefährdet sind. Für evtl. Arbeitsunterbrechungen, die der AG zu vertreten hat, werden nur die Tage der tatsächlichen Unterbrechung an die vertraglich vereinbarte Frist hinzugerechnet.

Nach Abstimmung mit der Bauleitung sind Arbeiten auch außerhalb der normalen Arbeitszeit auszuführen. Samstagsarbeiten sind Regelarbeitszeiten. Zuschläge werden nicht gesondert vergütet.

3. Baustellenorganisation

Lager- und Arbeitsplätze
Dem AN stehen Lager- und Arbeitsplätze in beschränktem Umfang in Absprache mit dem Bauherr zur Verfügung. Darüber hinaus erforderliche Lager- und Arbeitsplätze hat der AN zu beschaffen.

Die Lagerflächen sind mit Firmenschild unter Angabe der Telefonnummer und der zuständigen Fachabteilung des AGs zu kennzeichnen.
Vom AN ist innerhalb von 14 Tagen ein Baustelleneinrichtungsplan vorzulegen.

Bautenstandsbericht
Der Auftragnehmer ist verpflichtet, dem Bauherrn alle 4 Wochen einen Bautenstandsbericht, belegt mit Fotos, vorzulegen. Weiterhin ist der Nachweis über die Einhaltung der Termine entsprechend dem Bauzeitenplan zu führen. Die Berichte und Nachweise sind dem AG schriftlich zu übergeben.

4. Revisionsunterlagen

Dem Auftragnehmer obliegt, bei Fertigstellung der Gesamtanlage, spätestens jedoch 3 Wochen vor Abnahme der Leistungen, die Vorlage sämtlicher notwendiger Revisionsunterlagen archiviert und geordnet mit Inhaltsverzeichnis in einzelnen DIN-A-4-Ordnern. Fehlende Unterlagen sind zu erstellen bzw. zu ergänzen. Jeweils einmal in Papierform farbig angelegt (gefaltet nach DIN) und 1 x auf Datenträger im pdf-Format, Pläne im dwg- und pdf-Format.

a) Sämtliche Abnahmebescheinigungen / Konformitätserklärungen, Kopien bzw. Originale behördlicher Abnahmen und behördlicher Prüfzeugnisse, Einweisungsprotokolle, Errichterbestätigungen, Abnahme- und Nachschauprotokolle, etc.

b) Sämtliche Zulassungen und Gutachten.

c) Alle Betriebs-, Bedienungs- und Wartungsanleitungen
Pflegehinweise aller Materialien, Herstellerinformationen

5. Weisungen/ Auskunft

Der Bauherr ist berechtigt, jederzeit Grundstück und Baustelle zu betreten. Der Auftragnehmer ist verpflichtet, jederzeit dem Bauherrn Auskünfte zu erteilen. Auf Verlangen des Bauherrn hat der Auftragnehmer an Baubegehungen und Baubesprechungen kostenfrei teilzunehmen. Nach Vertragsabschluss sind vom Bauherrn und Auftragnehmer weisungsbefugte Personen zu benennen.

6. Personal / Bauleitung

Der AN bestellt zur durchgängigen Leitung auf der Baustelle einen verantwortlichen, sachverständigen Fachbauleiter. Der Bauleiter ist so zu bevollmächtigen, dass er die Maßnahme alleinverantwortlich führen kann.

Sein Name und der des Stellvertreters sind der Bauüberwachung des AG drei Wochen vor Baubeginn mitzuteilen. Der AG bestellt hiermit den AN zum Fachbauleiter und zum Koordinator über die vom AN übernommenen Arbeiten.

7. Veröffentlichung

Der AN ist nur mit ausdrücklicher Zustimmung des AG berechtigt, Ausführungsunterlagen und Leistungen oder Teile daraus zu veröffentlichen.

8. Überwachung durch den Auftraggeber

Bei nicht vertragsgemäßer Ausführung der Leistung kann sich der AN nicht auf unzureichnde Überwachung durch den AG berufen.

9. Sicherheitskoordinator

Der AG setzt Sicherheits- und Gesundheitsschutzkoordinatoren nach Maßgabe der EU-Richtlinie 92/57/EWG auf seinen Baustellen ein.
Diesen ist ungehinderter Zutritt zur Baustelle zu gewähren und es sind alle erforderlichen sicherheitsrelevanten Unterlagen auf Anforderung unentgeltlich beizustellen. Seinen Weisungen ist Folge zu leisten.
Jeder Mitarbeiter der ausführenden Firma hat vor Beginn der Arbeiten an einer Sicherheitsunterweisung durch den SiGeKo teilzunehmen.
Die ortsüblichen Schutz- und Sicherheitsmaßnahmen sind vom Auftragnehmer nach den gültigen Unfallverhütungsvorschriften und den behördlichen Bestimmungen durchzuführen.

10. Sicherung von Leistungen und Stoffen

Es ist Sache des AN, seine Leistungen und Materialien gegen Winterschäden, Grund- und Tagwasser, Schnee, Eis, Diebstahl u.a. ohne besondere Vergütung zu schützen und ggf. zu versichern. Diese gilt auch für die ihm vom AG evtl. übergebenen Materialien.
Die Sicherung der Baustelle ist in jedem Falle Sache des AN und zwar in der Weise, dass die Belange des AG und der Grundstücksanlieger gewahrt werden. Der AN stellt den AG und dessen Verrichtungs- und Erfüllungsgehilfen von allen Ansprüchen frei, die von Dritten im Zusammenhang mit der Durchführung seiner Leistung erhoben werden.

11. Bauschutt / Reinigung

Die fachgerechte  und ständige Entsorgung von Bauschutt, Baumüll und Sondermüll  ist eine Leistung des AN und ist dem AG schriftlich nachzuweisen. Deponiegebühren gehen zu Lasten des AN.
Staubentwicklung ist mittels geeigneten Maßnahmen zu vermeiden. Sämtliche erforderlichen Schutt- und Abbruchcontainer, Big-Packs oder sonstigen geeigneten Behältnisse zur Sammlung und Trennung von Abfall- /Abbruchmaterial.
Kostenübernahme Bauschuttentsorgung und Baureinigung
Die spezielle Baureinigung für durch den AN verursachte Verunreinigungen und den anfallenden Schutt und Müll hat der AN in Eigenregie unverzüglich durchzuführen. Die Geltendmachung darüber hinausgehender Schadensersatzansprüche bleibt ausdrücklich vorbehalten.
Die vorbeschriebenen Leistungen spezifizieren sich wie folgt
Unter der speziellen Baureinigung versteht man folgende Leistungen.
Reinigen und Beseitigen des Baumülls, der durch die Fremdfirma selbst verursacht wurden ist, z.B. restliche Materialien und Schmutz, der direkt am Montageort anfällt, Entsorgung des Hausmülls aus Tagesunterkünften. Reinigungsumfänge, die direkt der Arbeit zuzuordnen sind, bleiben in der Pflicht des AN.

12. Erkundungspflicht / Ortsbesichtigung

Der Bieter hat sich vor Angebotsabgabe an Ort und Stelle über die dortigen Verhältnisse zu informieren und gegebenenfalls alle Auskünfte, die für seine Kalkulation notwendig sind und nicht aus den Ausschreibungsunerlagen hervorgehen schriftlich zu erfragen.
Weiterhin hat er sich über das Grundstück und sonstige örtliche Gegebenheiten wie Lage, Geländeverlauf, Zufahrt, Freiflächen, Lagermöglichkeiten, etc. kundig zu machen und sie in seiner Kalkulation zu berücksichtigen.
Der Bieter bestätigt mit Abgabe des Angebotes, dass er sich über die örtlichen Verhältnisse der Baustelle sowie Art und Umfang der zu leistenden Arbeit Klarheit verschafft hat.

Unkenntnis über die örtlichen Verhältnisse berechtigt zu keinerlei Mehrforderungen durch den AN.

13. Lieferung von Stoffen und Bauteilen

Alle Leistungen umfassen immer auch die Lieferung der dazugehörigen Stoffe und Bauteile, einschl. Abgabe und Lagern auf der Baustelle, wenn in der Leistungsbeschreibung nicht Anderes beschrieben ist. Die Zusicherung über die Eignung der angebotenen Verfahren, Stoffe und Bauteile gilt für den vorgesehenen Verwendungszweck mit dem Angebot als erbracht.

Es dürfen nur geprüfte und zugelassene Materialien eingesetzt werden.
Entladung, Lagerung und Transport zur Verwendungsstelle sind Sache des AN.

Nachweis der Gütesicherung
Der AN hat dem AG den Nachweis über die Gütesicherung der zu liefernden Stoffe und Bauteile entspr. den betreffenden Normen und Zulassungen zu erbringen. Diese Forderung gilt als erfüllt, wenn die Stoffe oder Bauteile das Gütezeichen einer anerkannten Güteschutzgemeinschaft tragen, sofern in der Zulassung nicht besondere Auflagen enthalten sind.

14. Montage / Ausführung

gemäss den anerkannten Regeln der Technik und Ausführungsbestimmungen sowie der Einhaltung der DIN-Normen.
Wenn innerhalb der nachfolgenden Beschreibungen widersprüchliche Angaben vorhanden sein sollten, so ist der Bieter aufgefordert, im Angebotsverfahren auf solche Widersprüche hinzuweisen und die Planer zur Klärung aufzufordern.

Sämtliche Positionen dieses LVs beinhalten die Lieferung des erforderlichen Materials, die Montage/Ausführung und die für die Montage/Ausführung erforderlichen Mittel soweit nicht anders angegeben sowie den Materialtransport.
Alle im Angebot genannten Produkte werden unter Beachtung der Herstellervorschriften verarbeitet.

15. Besondere Vertragsbedingungen

Art und Umfang der Leistung (Ergänzung zu VOB/B § 1)
Die auszuführende Leistung wird nach Art und Umfang durch den Vertrag bestimmt. Als Bestandteil des Vertrages gelten die allgemeinen technischen Vertragsbedingungen für Bauleistungen.

Bei Widersprüchen im Vertrag gilt generell die höherwertige Ausführung als geschuldet. (Gesamtheit der Leistungsbeschreibung)

16. Umweltschutz

Zum Schutz der gesamten Umwelt hat der Auftragnehmer die durch die Arbeiten hervorgerufenen. Beeinträchtigungen auf das unvermeidliche Maß einzuschränken. Es sind Baustoffe und die zu ihrer Verarbeitung erforderlichen Hilfsmittel (Bauhilfsstoffe, z.B. Anstriche, Grundierungen, Kleber, Spachtelmassen etc.) zu verwenden, die sowohl für die menschliche Gesundheit als auch für die Umwelt unbedenklich sind.

Insbesondere im eingebauten Zustand dürfen keine gesundheitliche Beeinträchtigungen durch das Freisetzen von toxischen Bestandteilen in Form von Gasen, Dämpfen und Schwebstoffen entstehen. Es dürfen auch keine Materialien verwendet werden, die zu einer nachweislichen. Beeinträchtigung des menschlichen Wohlbefindens führen (z.B. Hautreizungen oder Allergien durch Faserpartikel, Gase, Dämpfe, Geruchsbelästigungen etc.).

## ZTV Zusätzliche technische Vertragsbedingungen
ZTV Zusätzliche Technische Vertragsbedingungen

Die ZTV sind als Ergänzung der ATV (VOB/C) bei der Kalkulation zu berücksichtigen.

Maßgebend für die Lieferung und Ausführung der Leistungen sind die allgemeinen Vertragsbedingungen für Bauleistungen des Bauherrn; die ATV in der VOB, Teil C und weitere DIN - Vorschriften, jeweils die neuste Ausgabe:

- DIN 18 299 Allgemeine Regelungen für Bauarbeiten jeder Art
- DIN 18451 Gerüstarbeiten
- DIN 4102 Brandverhalten

- Hersteller- und Verarbeitungsvorschriften
- zugehörigen Normen und Materialnormen
- Hersteller- und Verarbeitungsvorschriften

Gütevorschriften und Richtlinien des deutschen Institut für Gütesicherung und Kennzeichnung e.V. (RAL)
Unfallverhütungsvorschriften Bauarbeiten und Merkblätter der Berufsgenossenschaft sowie sinngemäß die zugeordneten Ergänzungen der Allgemeinen Technischen Vertragsbedingungen (ATV, VOB/C) dieses Leistungsverzeichnisses.

Soweit für die in der Leistungsbeschreibung erfassten Bauprodukte harmonisierte technische Regeln
entsprechend der Verordnung (EU) Nr. 305/2011 (EU-BauPVO) zur Angleichung der Rechts- und
Verwaltungsvorschriften der Mitgliedstaaten über Bauprodukte und anderer Rechtsakte der europäischen
Gemeinschaft bestehen, sind diese zwingend einzuhalten.
Soweit im Text nicht anders beschrieben, ist die Lieferung der erforderlichen Materialien in die
Leistungspreise einzukalkulieren.

## Bieterangaben
Bieterangaben

Zur Kalkulation

Kalkulierte Bauzeit  .............................Werktage

Baustellenbesetzung im Mittel  .............................Personen

Anzahl der Gesamtstunden  .............................Stunden

Für die Baustelle gültiger Mittellohn  .............................EUR/h

Zuschläge auf Lohnkosten  ............................. %

Zuschläge auf Bauhilfs-/Stoffe  ............................. %

Zuschläge Nachunternehmerleistungen  ............................. %

An Gerüsten wurden kalkuliert.............................EUR pauschal

## Ausführungsrichtlinien / Kalkulationshinweis
Ausführungsrichtlinien

Der Auftragnehmer ist zur strikten Einhaltung der allgemein anerkannten Regeln der Technik sowie der gesetzlichen und behördlichen Vorschriften verpflichtet.

Wochenendarbeiten sind als Regelarbeitszeiten einzukalkulieren.

Staubentwicklung ist mittels geeigneten Maßnahmen zu vermeiden

Sämtliche Positionen dieses LVs beinhalten die Lieferung des erforderlichen Materials, die Montage/Ausführung und die für die Montage/Ausführung erforderlichen Mittel soweit nicht anders angegeben sowie den Materialtransport.

Alle im Angebot genannten Produkte werden unter Beachtung der Herstellervorschriften verarbeitet.

Zur Kenntnis der Örtlichkeiten wird erwartet, vor Angebotsabgabe eine Ortsbesichtigung durchzuführen.
Unkenntnis über die örtlichen Verhältnisse berechtigt zu keinerlei Mehrforderungen durch den AN.

Unstimmigkeiten und Mängel im Leistungsverzeichnis sind zum Vergabegespräch anzuzeigen.

Schutz- und Sicherheitsmaßnahmen

Die ortsüblichen Schutz- und Sicherheitsmaßnahmen sind vom Auftragnehmer nach den gültigen Unfallverhütungsvorschriften und den behördlichen Bestimmungen durchzuführen.

Jeder Mitarbeiter der ausführenden Firma hat vor Beginn der Arbeiten an einer Sicherheitsunterweisung durch den SiGeKo teilzunehmen.

Hinweis

Die in den nachfolgend beschriebenen Positionen aufgeführten Leistungen sind gemäß der "ZTV", sowie den Vorbemerkungen und den vorgestellten technischen Beschreibungen auszuführen. Alle Positionen sind als komplette, in sich geschlossene und voll funktionsfähige Leistungen anzubieten. Notwendig erscheinende Änderungen oder Ergänzungen sind mit einer entsprechenden Begründung schriftlich dem Angebot beizufügen.

Die dem Leistungsverzeichnis beigelegten Planunterlagen sind Grundlage der jeweils nachfolgend beschriebenen LV-Positionen.

## 002 Gerüstbauarbeiten
Datum: 29.04.2026

### Bereich 1 Gerüstbauarbeiten

#### Abschnitt 1.1 Arbeits- und Standgerüst für Abbrucharbeiten Dachvorsprung

*Hinweis: Hinweis*
Schutzmaßnahmen sowie Hilfskonstruktionen sind in die Einheitspreise einzukalkulieren.

Abgerechnet wird die Ansichts-Fläche des Gerüstes.

Es ist zu berücksichtigen, dass zuerst das Gerüst für die Abbrucharbeiten aufzubauen ist.
Hierfür wird ein Doppelgerüst (zwei Gerüste nebeneinander), hier genannt als innere und äußere Gerüstlage, benötigt. Dies wird für die Demontage des Dachvorsprungs benötigt.

Aufstellung für Abbrucharbeiten:

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
Nach den Rückbauarbeiten des Dachvorsprungs muss das Gerüst umgebaut werden. Hierfür kann das außenliegende Gerüst komplett zurückgebaut werden.
Zusätzlich muss das fassadennahe Gerüst aufgestockt werden. Höhe bis 1,0m über Attikahöhe. Dieses Gerüst ist als Absturzgerüst für die Dachsanierung notwendig.

Umbau für Dachsanierung:
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
**1.1.10 Arbeits- und Standgerüst, Höhe bis ca. 9,5 m, äußere Gerüstlage**
Auf-/Abbau und Vorhaltung eines längenorientierten Stand- und Arbeitsgerüstes.

Arbeitsebene nur in der oberen Lage am Dachrand notwendig.
Das Gerüst ist so zu erstellen, dass es für die Abbrucharbeiten des Dachvorsprungs als Absturzsicherung dient.

Diese Position ist für das außenliegende Gerüst am Dachvorsprung vorbei notwendig.

Mit 1 integrierten Leitergang auf zwei Seiten, nach DIN 4420 und DIN 18 451 für Gerüstarbeiten, sowie den geltenden Sicherheitsvorschriften.

Einrichtungen zur Materialbeförderung, sowie Erschwernisse aufgrund der örtlichen Situation sind einzurechnen.

Die Gerüstanker sind in ausreichender Länge zu montieren, beim Abbau des Gerüstes zu entfernen und die Löcher einwandfrei dicht zu schließen. Ankerhülsen beim Abrüsten mit Gerüstankerverschluß aus imprägniertem Weichschaumstoff schließen (Beton-Aussenwand).

Verkehrssicherung nach RSA herstellen, vorhalten und betreiben für die Dauer der vorgesehenen Gerüststandzeit und wiederentfernen der Verkehrssicherung nach RSA, einschl.
Beleuchtung, Beschilderung, etc.Ausstellen der
Gerüstgenehmigung nach Abstimmung mit der Bauleitung..

Gerüstbreite:  0,70 m
Gerüstgruppe:  3
Breitenklasse:  W06
Nutzgewicht:  200 kg/m2
Ausführungsart:  Stahlrohrgerüst
Tragsystem:  Standgerüst
Gerüsthöhe:  bis ca. 9,5 m

Bereich: Sporthalle von OK Gelände/Schulhof, Nebengebäude bis ca. 1,0m OK Attika.

Grundvorhaltung ca. 2 Wochen für die Abbrucharbeiten des Dachrandes/Dachvorsprungs
Menge: 1380,000 m²

**1.1.20 Arbeits- und Standgerüst, Höhe bis 6,5 m, innere Gerüstlage**
Pos. wie vor jedoch,

Diese Position ist für das innenliegende Gerüst an der Fassade unter dem Dachvorsprung notwendig.

Gerüsthöhe:  bis ca. 6,5 m  (Geländeabhängig)
Bereich: Sporthalle von OK Gelände/Schulhof, Nebengebäude

Grundvorhaltung 2 Wochen
Menge: 890,000 m²

**1.1.30 Arbeits- und Standgerüst, Höhe bis 4,5 m, Dach 5 und 6**
Pos. wie vor jedoch,

Gerüsthöhe:  bis ca. 4,5 m
Bereich: Vordächer im Osten (Dach 5 und 6)

Für die Abbruch- und Dachsanierungsarbeiten.

Grundvorhaltung 4 Wochen
Menge: 250,000 m²

**1.1.40 Verlängerte Vorhaltung, Gerüst, Höhe bis 4,5 m Vordächer Ost**
Verlängerte Vorhaltung, Gerüst Vordächer Ost über die Grundvorhaltezeit von 4 Wochen hinaus.

Abrechnung ab der 5. Woche.
Abrechnung m²/Wo
Menge: 1250,000 m²Wo

**1.1.50 Treppenturm, Höhe bis ca. 9,5 m, Dach 1**
Auf-/Abbau und Vorhaltung eines Treppenturms.

Nach den Unfallverhütungsvorschriften müssen Aufstiege zu Arbeitsplätzen über 5 m Höhe über Treppen oder Laufstege ausgeführt werden.

Aufbauen, vorhalten und abbauen eines Treppenturmes nach den Vorschriften der Berufsgenossenschaft und den geltenden
baupolizeilichen Vorschriften.

Bereich: Dachfläche 1
Höhe: bis ca. 9,5 m

Vorhaltezeit: Grundvorhaltung 4 Wochen
Menge: 1,000 Stck

**1.1.60 Treppenturm, Vorhaltung verlängern**
Verlängerung der Standzeit des Treppenturms.
Miete pro Woche.
Ab der 5. Woche
Menge: 2,000 Wo

**1.1.70 Treppenturm, Höhe bis ca. 5,0 m, Dach 2**
Auf-/Abbau und Vorhaltung eines Treppenturms.

Aufbauen, vorhalten und abbauen eines Treppenturmes nach den Vorschriften der Berufsgenossenschaft und den geltenden
baupolizeilichen Vorschriften.

Bereich: Dachfläche 2
Höhe: bis ca. 5,00 m

Vorhaltezeit: für die Dauer der Baumaßnahme (ca. 4 Wochen).
Menge: 1,000 Stck

**1.1.80 Treppenturm, Höhe bis ca. 4,50, Vorhaltung verlängern**
Verlängerung der Standzeit des Treppenturms.
Miete pro Woche.
Ab der 5. Woche
Menge: 1,000 Wo

**1.1.90 Treppenturm, Höhe bis ca. 4,0 m, Dach 3, 5+6**
Auf-/Abbau und Vorhaltung eines Treppenturms.

Aufbauen, vorhalten und abbauen eines Treppenturmes nach den Vorschriften der Berufsgenossenschaft und den geltenden
baupolizeilichen Vorschriften.
Bereich: Dachfläche 3, 5+6

Höhe: bis ca. 4,00 m

Vorhaltezeit: für die Dauer der Baumaßnahme (ca. 4 Wochen).
Menge: 2,000 Stck

**1.1.100 Treppenturm, Höhe bis ca. 4,0m Vorhaltung verlängern**
Verlängerung der Standzeit des Treppenturms.
Miete pro Woche.
Ab der 5. Woche
Menge: 2,000 Wo

**1.1.110 Abfangträger**
*** Bedarfsposition ohne GB
Auf-/Abbau und Vorhaltung von Einzelträgern zur Herstellung von weit gespannten, stützenfreien Öffnungsüberbrückungen (Tor, Türen usw.).

Vorhaltezeit für die Dauer der Baumaßnahme (6 Wochen).

Lange:  ca. 5,0 m
Menge: 5,000 lfm

**1.1.120 Flächengerüst Innen, Höhe bis ca. 2,70 m, für Demontagearbeiten**
Auf-/Abbau und Vorhaltung eines Arbeits-Flächengerüstes

Arbeitsebene nur in der oberen Lage notwendig.
Das Gerüst ist so zu erstellen, dass es für die Abbrucharbeiten sowie den Dachsanierungsarbeiten als Montageplattform dient.

Mit Zugang auf die Flächengerüstebene von ca. 2,70m von FFB.

Das Flächengerüst ist freistehend zu erstellen. Hierzu können auch zwei längenorientierte Gerüste nebeneinander aufgestellt und in oberer Lage mit einer Fläche aus Gerüsttafeln ausgelegt werden.
Diese sind gegen Verschieben zu sichern.

Absturzgeländer mit Knieholm und Fußleisten sind einzukalkulieren.

Gerüstabmessungen:
Breite ca.  2,50 m
Länge ca. 25,00 m
Höhe ca. 2,70 m
Gerüstgruppe:  3
Breitenklasse:  W06
Nutzgewicht:  200 kg/m2
Ausführungsart:  Stahlrohrgerüst
Tragsystem:  Standgerüst

Bereich: Achse B/5-10

Abzurechnende Fläche ist die Gerüstgrundfläche.
Nicht die Höhe x Länge der Ansicht.

Grundvorhaltung ca. 4 Wochen
Menge: 62,500 m²

#### Abschnitt 1.2 Arbeits- und Standgerüst für Dachsanierungsarbeiten

**1.2.10 Arbeits- und Standgerüst, Dach 1+2, Höhe bis 9,5m, innere Gerüstlage umbauen**
Arbeits- und Standgerüst für das Dach 1, Höhe bis 9,5m, innere Gerüstlage von 6,50 auf bis zu 9,50m erhöhen/umbauen.
Der gleiche Umbau erfolgt am Dach 3 von 5,85m auf 7.91m

Nach den Abbrucharbeiten des Dachrandes/Dachvorsprungs muss das Gerüst für die Dachsanierungsarbeiten (Dachabdichtung) erhöht werden.
Das Gerüst ist auf ca. 1,00m über Attikahöhe zu erweitern.

Vorhaltung wird nachfolgend kalkuliert.
Menge: 490,000 m²

**1.2.20 Vorhaltung Arbeits- und Standgerüst für Dachabdichtungsarbeiten, Höhe bis ca. 9,50m**
Vorhaltung Arbeits- und Standgerüst für die Dachabdichtungsarbeiten, Höhe bis ca. 9,50m

Vorhaltung ab Ausführung der Position 1.1.30 für das gesamte Arbeitsschutzgerüst der Abdichtungsarbeiten
für 4 Wochen.
Menge: 5520,000 m²

**1.2.30 Arbeits- und Standgerüst, Höhe bis ca. 4,55 m, Dach 2**
Auf-/Abbau und Vorhaltung eines längenorientierten Stand- und Arbeitsgerüstes.

Arbeitsebene nur in der oberen Lage am Dachrand notwendig.
Das Gerüst ist so zu erstellen, dass es für die Dachsanierungsarbeiten als Absturzsicherung dient.

Mit 1 integrierten Leitergang auf zwei Seiten, nach DIN 4420 und DIN 18 451 für Gerüstarbeiten, sowie den geltenden Sicherheitsvorschriften.

Einrichtungen zur Materialbeförderung, sowie Erschwernisse aufgrund der örtlichen Situation sind einzurechnen.

Die Gerüstanker sind in ausreichender Länge zu montieren, beim Abbau des Gerüstes zu entfernen und die Löcher einwandfrei dicht zu schließen. Ankerhülsen beim Abrüsten mit Gerüstankerverschluß aus imprägniertem Weichschaumstoff schließen (Beton-Aussenwand).

Verkehrssicherung nach RSA herstellen, vorhalten und betreiben für die Dauer der vorgesehenen Gerüststandzeit und wiederentfernen der Verkehrssicherung nach RSA, einschl.
Beleuchtung, Beschilderung, etc.Ausstellen der
Gerüstgenehmigung nach Abstimmung mit der Bauleitung..

Gerüstbreite:  0,70 m
Gerüstgruppe:  3
Breitenklasse:  W06
Nutzgewicht:  200 kg/m2
Ausführungsart:  Stahlrohrgerüst
Tragsystem:  Standgerüst
Gerüsthöhe:  bis ca. 4,55 m

Bereich: Dach 2

Grundvorhaltung ca. 4 Wochen
Menge: 230,000 m²

**1.2.40 Verlängerte Vorhaltung, Gerüst, Höhe bis 4,5 m, Dach 2**
Verlängerte Vorhaltung, Gerüst für Dach 2 über die Grundvorhaltezeit von 4 Wochen hinaus.

Abrechnung ab der 5. Woche.
Abrechnung m²/Wo
Menge: 230,000 m²Wo

**1.2.50 Arbeits- und Standgerüst, Höhe bis ca. 3,0 m, Dach 4**
Pos. wie vor jedoch,

Gerüsthöhe:  bis ca. 3,00 m

Bereich: Dach 4

Grundvorhaltung ca. 4 Wochen
Menge: 35,000 m²

**1.2.60 Verlängerte Vorhaltung, Gerüst, Höhe bis 3,0 m, Dach 4**
Verlängerte Vorhaltung, Gerüst für Dach 4 über die Grundvorhaltezeit von 4 Wochen hinaus.

Abrechnung ab der 5. Woche.
Abrechnung m²/Wo
Menge: 35,000 m²Wo

**1.2.70 Absturzsicherungsnetze für Lichtkuppeltausch, Dach 1**
Lieferung und Montage von geprüften Absturzsicherungsnetze für den Lichtkuppeltausch inkl. sämtlicher Befestigungs- und Montagezubehör.
Anpassung der Netze an die jeweiligen Öffnungs- bzw. Lichtkuppelgeometrie.

Sicherer Anschluss an tragfähige Bauteile: Stahlbetonunterzüge oberhalb der abgehängten Decke sind mittels Montageösen auszustatten und fachgerecht auszuführen.
Die Decken Lamellen sind zu entfernen, die Montageösen nach Herstellervorgaben einzubauen, die Netze sind fachgerecht zu montieren.

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
Schutznetze gemäß DIN EN 1263-1 und DIN EN 1263-2.
Die Montage hat durch fachkundiges, geschultes Personal zu erfolgen.
Nach Ende der Maßnahme sind die Netze wieder zu demontieren und die abgehängten Deckenlamellen sind wieder zu schließen.

Einzukalkulieren sind entsprechend Hebegeräte /-fahrzeuge.
Aufgrund des Hallenbodens sind Geräte mit weißen Rädern einzusetzen.
Die Montagehöhe beträgt:
7,00m bis UK Binder und Deckenhohlraum beträgt 1,60m bis Rohdecke (Trapezblech).

Vorhaltung: 4 Wochen

Siehe auch Bestandsplan A104 Schnitt A-A/B-B
Menge: 250,000 m²

**1.2.80 Absturzsicherungsnetze für Lichtkuppeltausch, Dach 4**
Pos. wie vor jedoch,

Die Montagehöhe beträgt:
ca. 3,10m bis Rohdecke.
Menge: 10,000 m²

### Bereich 2 Bauzaun

#### Abschnitt 2.1 Bauzaun

**2.1.10 Bauzaun aufbauen/abbauen**
Auf- und Abbau eines Zaunes aus mobilen Stahlrahmenelementen einschließlich erforderlicher Verbindungsmittel und Stellfüße.

Die Bauzäune müssen miteinander verschraubt werden.

Grundvorhaltung: 4 Wochen
Höhe: ca. 2,20 m
Menge: 220,000 lfm

**2.1.20 Verlängerung Vorhaltezeit Bauzaun**
Verlängerung der Vorhaltezeit Bauzaun über die Länge der Grundvorhaltezeit hinaus.

Abrechnung ab der 5. Woche.
Menge: 800,000 mWo

**2.1.30 Bauzaun umsetzen**
Bauzaun einschließlich Türen, Tore, Beschilderung und Beleuchtung demontieren und innerhalb des Baufeldes transportieren und neu aufstellen.
Menge: 100,000 lfm

**2.1.40 Zulage zum Bauzaun für Beleuchtung**
Zulage zum Bauzaun:

Für Bauzaunbeleuchtung mit elektrischen Lampen und Zeitschaltuhr/Sensor zur Absicherung des Baustellenbereiches
einschließlich Aufbau, Vorhaltung und Demontage.
Menge: 50,000 lfm

**2.1.50 Zulage zum Bauzaun für Bauzauntür, 1-flg.**
Zulage zum Bauzaun.

Für eine 1-flg. Bauzauntür, Abmessung ca. 1,00 x 2,00 m,
in stabiler Ausführung mit umlaufendem Rohrrahmen,
mit Gitter- oder Maschendrahtfüllung, einschließlich Schließung und 10 Baustellenschlüssel liefern, einbauen, vorhalten und abbauen.
Menge: 1,000 Stck

**2.1.60 Zulage zum Bauzaun für Tor, 2-flg.**
Zulage zum Bauzaun.

Für ein 2-flg. Bauzauntor, Breite ca. 6,00 m, in stabiler
Ausführung mit umlaufendem Rohrrahmen je Flügel,
Abmessung Torflügel 3,00 x 2,20 m, mit Gitter- oder
Maschendrahtfüllung, abschließbar- bzw. verriegelbar,
komplett einschließlich evtl. erforderlicher Verstärkung
der Pfosten mit Profilstahl, einschließlich Schließung und 10 Baustellenschlüssel.

Liefern, einbauen, vorhalten und abbauen.
Menge: 1,000 Stck

### Bereich 3 Arbeiten auf Nachweis

#### Abschnitt 3.1 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**3.1.10 Mischstundensatz Normalarbeitszeit**
Mischstundensatz für Normalarbeitszeit Montag bis Samstag.

Hier werden zusätzlich benötigte Umbauten an den Gerüsten abgerechnet, die durch die oben genannten Positionen nicht abgedeckt sind.
Menge: 25,000 Std
